# Hockerbänke, Villa Liegnitz
Angebotsaufforderung (GAEB DA XML 3.3, DA83)
Projekt: 2261086
Währung: EUR
Vergabeart: Offenes Verfahren
Eröffnung: 21.08.2026 08:00:00
Ende der Zuschlagsfrist: 22.09.2026
Ausführungsbeginn: 01.10.2026
Ausführungsende: 10.12.2026
Erstellt mit: GXML Toolbox V3.3 R20220330, ORCA AVA 27 27.00.00, 20.07.2026

## Vorbemerkungen zur Baustelle
Villa Liegnitz -
Die Gesamtsanierung von Garten und Villa

Das gesamte Grundstück der Villa Liegnitz ist als Teil der "Schloss- und Parkanlage ‘Park Sanssouci‘ mit allen baulichen, gärtnerischen und technischen Anlagen" als Bau- und Kunstdenkmal eingetragen und gehört damit zum UNESCO-Weltkulturerbe.
Die denkmalgerechte Restaurierung und Wiederherstellung des Gartens erfolgt im Zusammenhang mit der Restaurierung, dem denkmalgerechten Innenausbau sowie der Umnutzung der Villa Liegnitz zum Sitz der Generaldirektion der Stiftung Preußische Schlösser und Gärten Berlin - Brandenburg.

Der Garten der Villa Liegnitz - Zur Anlagegeschichte
Der Garten der Villa Liegnitz hat zwei wesentliche Gestaltungsperioden erfahren:

1. Lenné-Garten
Nach der Zusammenziehung mehrerer Grundstücke zu seiner heutigen Ausdehnung wurde der Garten zunächst ab 1841 für die Fürstin Liegnitz von Peter Joseph Lenné als landschaftlicher Garten angelegt. Aus der Lenné´schen Anlage sind mehrere Bäume sowie als prägendes Element die sog. ´Wasserachse´, bestehend aus insgesamt fünf über  Rinnen verbundenen Wasserbecken, zwischen Villa und westlich gelegenem Stibadium erhalten.

2. Sello-Garten
Ab 1880 wurde der Garten durch den Hofgärtner Emil Sello zu einem formalen historisierenden Garten überformt. In dieser Epoche wurden u. a. die beiden erhaltenen kreisrunden Brunnen innerhalb quadratischer, jeweils durch ein Wegekreuz erschlossener Rasenkompartimente errichtet.
Die Wasserachse blieb bestehen.
Der Sello´sche Garten hat sich trotz späterer Vereinfachungen bis 1945 erhalten.

Gegenstand der vorliegenden Ausschreibung
Fertigung, Lieferung und Einbau von insgesamt 9 halbrunden Hockerbänken aus Kunststein
in zwei verschiedenen Größen.
Die Standorte in halbrunden Sitznischen befinden sich in unterschiedlichen Bereichen des Gartens.

Voraussetzung für die Auftragsvergabe
Qualifikationsnachweis durch eine aussagekräftige und nachvollziehbare  Referenzunterlage zu vergleichbaren Arbeiten im Steinmetzgewerk oder in der Herstellung und Montage von Kunststeinelementen im Bau- oder Gartendenkmal oder in einer sonstigen gestalterisch anspruchsvollen Anlage.
Das jüngste Projekt darf nicht älter als 5 Jahre sein.
Der Qualifikationsnachweis ist mit dem Angebot vorzulegen und Voraussetzung für die Auftragsvergabe.

Inhalt der Darstellung pro Referenzprojekt:
kurze Leistungsbeschreibung, Auftraggeber, Planungsverantwortliche, Ausführungszeitraum, Auftragsvolumen, Ansprechpartner/in mit Tel.-Nr. und Mailadresse, mind. 2 Fotos (vorher / nachher).
Das Fehlen eines solchen Qualifiaktionsnachweises führt zum Ausschluss des Angebotes.

Lage u. Befahrbarkeit
Grundstück Villa Liegnitz
Der Garten der Villa Liegnitz ist durch die Hofeinfahrt des Grundstücks
 Lennéstraße 7A
 14471 Potsdam
mit Fahrzeugen zu erreichen.
Maximale Durchfahrtsbreite Hoftor: 3.60 m.

Der Garten selbst ist nur mit leichten, kleineren bis mittelgroßen Baugeräten und Fahrzeugen bis 3,5 to befahrbar,
s. Gewerkespezifische Bemerkungen zur Baustelle.

Baustelleneinrichtung, Bauwasser, Baustrom u. WC
Eine gesonderte Baustelleneinrichtung für die Montage der Bankelemente ist nicht vorgesehen. In Absprache mit dem AG kann eine Toilette in den Räumen des AG genutzt werden. Der AN und seine Mitarbeitenden sind verpflichtet, das vereinbarte WC zu nutzen!

Für Bauwasser und Baustrom hat der AN selbst zu sorgen.

Die Kosten für das Einrichten und Räumen der Einbauorte sowie das Stellen und Vorhalten der erforderlichen Geräte, Werkzeuge und dergleichen, werden nicht gesondert erfasst und sind in die Einheitspreise einzukalkulieren.

Aufenthaltsräume
Die gemäß Arbeitsstättenverordnung und Arbeitsstättenrichtlinien geforderten Aufenthaltsräume sind Sache des AN.
Aufstellflächen hierfür werden auf dem Grundstück durch den AG zugewiesen.

Zusätzliche Lagerflächen auf dem Grundstück
Lagerflächen für die zu liefernden und zu entsorgenden Materialien stehen in begrenztem Umfang auf dem Grundstück zur Verfügung und werden in Abstimmung mit dem AG vor Ort ausgewiesen.

Baureinigung und Abfallmanagement
Sämtliche auf der Baustelle anfallenden Abbruchmaterialien, Bauabfälle bzw. nicht mehr verwendungsfähige Restmaterialien des AN sind durch diesen restlos arbeitstäglich zu beseitigen.
Verunreinigungen durch ein- und ausfahrende Fahrzeuge des AN z. B. auf Gehwegen, Straßen und Zufahrten, auch im öffentlichen Bereich hat der AN ohne besondere Aufforderung auf seine Kosten zu beseitigen.

Arbeitszeiten
Die Arbeiten sind mit ausreichenden Arbeitskräften während einer Arbeitszeit zwischen 7.00 und 18.00 Uhr durchzuführen und zügig fertig zu stellen.
Die Arbeit ist an 6 Tagen in der Woche möglich, Wochenendzuschläge sind entsprechend mit einzukalkulieren.
Arbeiten außerhalb der angegeben Zeiten sind prinzipiell möglich, jedoch im Vorfeld anzumelden und abzustimmen.

Produktangaben
Werden in Positionen Produktangaben gefordert, so sind die dafür vorgesehenen Produktfolgen für das gewählte Produkt vom Bieter in jedem Fall auszufüllen.
Dem Angebot sind die entsprechenden Produktdaten- blätter / Technische Merkblätter der vorgesehenen Produkte beizulegen.
Die angegebenen Produkte sind für die Ausführung bindend. Die Herstellerangaben sind zu beachten.
Bei der Wahl eines anderen als dem vorgeschlagenen Produkt ist darauf zu achten, dass der Gleichwertigkeitsnachweis zu den vorgeschlagenen Produkten durch den Bieter mit Angebotsabgabe zu erbringen ist.

Liefer- und Leistungsumfang
Der Liefer- und Leistungsumfang der auszuführenden Arbeiten wird durch das vorliegende Leistungsbild beschrieben.
Grundsätzlich gehören, wenn nicht anders beschrieben, die Lieferung aller benötigten Bau- und Hilfsmaterialien, Werkzeuge, Kleinmateriallien, die erforderlichen Hilfskonstruktionen, temporäre Stützkonstruktionen und Montagehilfsmittel, sowie die Grobreinigung von Untergründen von Staub und lose aufsitzenden Verschmutzungen zum Leistungsumfang des AN.
Alle Leistungen umfassen auch die Lieferung der dazu gehörenden Stoffe und Bauteile einschließlich Abladen und Lagern auf der Baustelle sowie Verbringen an den Einbauort, wenn es in der Leistungsbeschreibung nicht anders beschrieben ist.

Die Aufwendungen für das Einrichten, Vorhalten und Räumen der Baustelle einschl. aller Transport-, Auf- und Abladekosten, die Wiederherstellung des Geländes und das Entfernen von Verunreinigungen durch die Leistungen sowie
· Herrichten der erforderlichen Aufenthaltsräume, Lager- und Arbeitsplätze
· Zuführung von Bauwasser und -strom von den durch den AG benannten Anschlüssen zur Baustelle und zum Arbeitsplatz
· Stellung aller erforderlichen Geräte, Werkzeuge und Hilfsmittel,
· sowie alle sonstigen Kosten, die zur ordnungsgemäßen Durchführung der Bauaufgabe zu erbringen sind,
sind in die Einheitspreise einzurechnen.
Eine gesonderte Vergütung erfolgt nicht.

Abrechnung
Für alle Leistungen, die später bzw. zum Schluss der Baumaßnahmen nicht mehr überprüfbar sind, muss rechtzeitig ein prüffähiges Aufmaß aufgestellt und eingereicht werden. Mit den Arbeiten, deren Ausführung die Überprüfung des eingereichten Aufmaßes nicht mehr ermöglichen würde, darf erst nach Bestätigung durch die BL fortgefahren werden. Der Ausführungsstand ist durch prüfbare Aufmaße zu jeder Rechnung, mindestens jedoch alle 4 Wochen zu dokumentieren.
Sowohl die Abschlagsrechnungen, als auch die Aufmaße zu Rechnungen sind für jede Rechnung prüffähig und kumulativ aufzustellen. Die Aufmaßblätter sind fortlaufend zu nummerieren.
Zu jeder Abschlagsrechnung ist eine Teildokumentation der abzurechnenden Leistungen beizulegen.

Stundenlohnarbeiten zum Nachweis
Stundenlohnarbeiten werden nach Stundenverrechnungssätzen, in denen Lohn- und Gehaltskosten, Lohn- und Gehaltsnebenkosten,
Sozialkassenbeiträge, Vermögenswirksame Leistungen und Gewinn enthalten sind, vergütet.
Zuschläge für Mehr-, Nacht-, Sonntags- und Feiertagsarbeit sowie Erschwerniszuschläge sind nicht in die Stundenverrechnungssätze mit einzubeziehen, sondern - sofern sie nicht schon als Teilleistungspositionen im Leistungsverzeichnis enthalten sind - im Bedarfsfall zu vereinbaren und gesondert nachzuweisen.
Der Bieter erklärt, dass der Stundenverrechnungssatz unter Beachtung der preisrechtlichen Vorschriften ermittelt wurde und unabhängig von der Anzahl der abgerechneten Stunden gilt.
Stundenlohnarbeiten werden nur vergütet, wenn deren Ausführung von der BL angeordnet wurde (zu §2 Nr. 10 VOB/B).
Vom AN ist der erforderliche Stundenaufwand für die einzelnen Leistungen vor Ausführung zu schätzen und durch den AG schriftlich freizugeben.
Sobald zur Erfüllung einer Einzelleistung ein erforderlicher Mehraufwand absehbar ist, der den kalkulierten Stundenaufwand um mehr als 10% übersteigt, ist dieser bei der BL anzumelden und die Zustimmung des AG einzuholen.
Die Abrechnung der Stundenlohnarbeiten erfolgt zum Nachweis. Die Stundenlohnarbeiten für das Personal sind entsprechend der Qualifikation auf getrennt voneinander geführten Stundennachweisbögen zu belegen. Sie sind werktäglich zu führen und auf der Baustelle zur Einsichtnahme durch die BL vorzuhalten. Die Stunden- nachweisbögen sind wöchentlich bei der BL zweifach im Original einzureichen und von dieser bestätigen zu lassen. Erbrachte Stundenlohnarbeiten, die nicht bis zum Ende der darauffolgenden Kalenderwoche der BL in Form der Stundennachweisbögen belegt werden, werden nicht anerkannt und damit nicht vergütet. Bei Stundenlohnarbeiten anfallende Materialkosten sind ebenfalls zum Nachweis abzurechnen und bei Rechnungslegung beizufügen.

Baukoordination
Der AN hat zu den Baubesprechungen, die der AG regelmäßig durchführt, einen geeigneten bevollmächtigten Vertreter zu entsenden.
Die Besprechungen finden jeweils wöchentlich statt.

Fachbauleitung des AN
Durch den Auftragnehmer ist vor Leistungsbeginn der von ihm für die Baustelle vorgesehene Fachbauleiter zu benennen. Der Fachbauleiter muss die für die Leistung notwendige Qualifikation nachweisen, die deutsche Sprache in Wort und Schrift beherrschen, regelmäßig auf der Baustelle anwesend und berechtigt sein, Erklärungen mit rechtlicher Wirkung für den Auftragnehmer abzugeben oder vom Auftraggeber entgegenzunehmen. Ein beabsichtigter Wechsel des Fachbauleiters ist dem Auftraggeber schriftlich mitzuteilen und zu begründen.

Bautagesberichte
Der AN ist verpflichtet, nach Vorgabe durch die Bauleitung ein digitales Bautagebuch als Excelliste od. gleichwertig zu führen und einmal wöchentlich der Bauleitung als digitales Dokument und als Papierausdruck zu übergeben. Das Bautagebuch muss folgende Angaben enthalten:
Datum, Wetter, Temperatur, Anzahl der Beschäftigten und deren Qualifikation, Arbeitsbeginn, Arbeitsende, ausgeführte Leistungen, besondere Vorkommnisse.

Messarbeiten
Sämtliche erforderliche Messarbeiten sind vom AN selbst oder, wenn gesondert ausgewiesen, in dessen Auftrag zu leisten. Feste Höhen- oder sonstige Markierungen, auch Farbmarkierungen mit Stiften, auf sichtbar bleibenden Flächen sind nicht zulässig. Bei Zuwiderhandlung wird die Beseitigung bauseits veranlasst und die Kosten hierfür trägt der Verursacher. Auf die Besonderheit der Gebäude und Parkarchitekturen sowie den in diesem Zusammenhang bestehenden Denkmalschutz wird ausdrücklich hingewiesen.

Haftpflichtversicherung
Im Fall einer Auftragserteilung ist dem AG eine dem Auftragsvolumen entsprechende Haftpflichtversicherung nachzuweisen.

Evtl. Schäden an Vegetationsflächen
Bei Schäden an Bäumen, Pflanzenbeständen und Vegetationsflächen ist, soweit der AN den Schaden zu vertreten hat, Schadenersatz zu leisten nach dem Bewertungsverfahren W. Koch.

Rechnungsstellung
Rechnungen einschließlich aller Rechnungsanlagen sind beim Bauherren SPSG und der jeweiligen Bauleitung per Mail als PDF-Datei zu senden.

Auflagen SPSG
Die Auflagen der SPSG sind als Vertragsbestandteil beigefügt. Diese sind anzuerkennen und zu unterzeichnen.

Koordination mit anderen Gewerken
Im Ausführungszeitraum ist z. T. noch das Gewerk Landschaftsbau im Garten tätig.
Die Montagearbeiten sind in enger zeitlicher und technischer Abstimmung mit dem Gewerk Landschaftsbau zu erbringen.

Ausführungszeitraum, Fertigstellung u. Zwischentermine
Fertigstellung bis: 10.12.2026

Plan-Anlagen zum LV
1. Bank, Gr. 1, Draufsicht
2. Bank, Gr. 1, Schnitt
3. Bank, Gr. 1, Detail Segment Typ A, B, B*
4. Bank, Gr. 2, Draufsicht
5. Bank, Gr. 2, Schnitt
6. Bank, Gr. 2, Detail Segment Typ C, D, D*

## Gewerkespezifische Bemerkungen zur Baustelle
Zur Gartendenkmalpflegerischen Wiederherstellung
einschl. Natursteinarbeiten

Besonderheit Arbeiten im Gartendenkmal
Die Arbeiten im Gartendenkmal erfordern eine besondere Sorgfalt und sind unter Schonung der zu erhaltenden Anlagen, Baulichkeiten und Vegetation durchzuführen.
Alle durch die Bauarbeiten entstandenen Schäden an den Anlagen sind unverzüglich der BL anzuzeigen und durch den AN kostenlos zu beseitigen.
Baumaterialien, anfallender Bodenauhub sowie Geräte und Werkzeuge sind weder an Baulichkeiten und Gehölze anzulehnen noch in in Wurzelbereichen oder auf zuvor nicht freigegebenen Vegetationsflächen zu lagern.
Arbeitsabläufe und Geräteeinsatz sind an die Besonderheiten im Gartendenkmal anzupassen.
Eventuelle Mehraufwendungen für die genannten Anforderungen sind in die Einheitspreise einzukalkulieren.

Bestand Gesamtanlage
Der Garten wird seit mehreren Jahren als Gesamtanlage denkmalgerecht restauriert und wird zum Zeitpunkt des Einbaus der Bänke weitgehend fertig gestellt sein.

Als letzte Teilmaßnahme wertden die Hockerbänke angefertigt und in den wieder hergestellten insgesamt 9 halbrunden Banknischen aufgestellt.

Besonderheit Baustelle
Gewichtsbeschränkung Baugeräte und Fahrzeuge
Der Garten ist nur mit leichten, kleineren bis mittelgroßen Baugeräten und Fahrzeugen befahrbar:

- LKW und Radlader  bis max. 3,5 to Gesamtgewicht,
 bis Südgrenze Garten größere Transportfahrzeuge,
- Minibagger  bis max. 1,5 to
- Breite Gartenwege: 2.20 m

Die eingeschränkte Befahrbarkeit des Gartenbereiches ist in die Einheitspreise mit einzukalkulieren.

Sollte für einzelne Arbeiten die Befahrung des Gartens mit größeren Fahrzeugen unvermeidlich sein, sind für die zur Befahrung vorgesehenen Flächen Lastverteilungsplatten auszulegen.
Der Transport sowie das Auslegen, Vorhalten und Beräumen der Lastverteilungsplatten ist, sofern nicht gesondert ausgewiesen, in die Einheitspreise mit einzukalkulieren.
In jedem Fall ist eine solche Befahrung frühzeitig der BL mitzuteilen und mit dieser abzustimmen.

## Baubeschreibung Hockerbänke
Baubeschreibung Hockerbänke

Im Garten der Villa Liegnitz wurden die insgesamt 9 durch Pläne und größtenteils gartenarchäologischen Befunde belegten halbrunden Banknischen wieder hergestellt.
Die Nischen weisen 2 verschiedene Größen auf.

Entsprechend sind nachfolgend Fertigung, Lieferung und Einbau von insgesamt 9 Stk. halbrunden Hockerbänken aus Kunststein bzw. Betonwerkstein in 2 verschiedenen Größen ausgeschrieben:

6 Stk. kleinere Bänke,
- davon je 2. Stk. südlich der beiden Brunnenquartiere
- und je 1 Stk. am südlichen Ende des Weges in der Mitterlachse der Mittelachse dr Brunnenquartiere;

3 Stk. größere Bänke
- in den Sitznischen am gebogenen Wegeabschnitt südlich des sog. Lawn, dem zentralen Rasensücks des Gartens.

Banktyp und Konstruktion
Der Banktyp bzw. dessen Konstruktion sowie das Material ist bei beiden Größen gleich.
Die halbrunde Sitzfläche besteht jeweils aus mehreren gleich langen Kreisbogensegmenten und liegt auf strahlenförmig angeordneten Sockeln aus gleichem Material auf.

Die Bänke in den 6 kleineren Nischen (Größe 1) bestehen aus jeweils 3 Werksteinlementen als Sitzfläche, die von insgesamt 4 Sockeln getragen werden.

Die Bänke (Größe 2) in den 3 größeren Nischen bestehen aus jeweils 5 Werksteinlementen als Sitzfläche, die von insgesamt 6 Sockeln getragen werden.

Die inneren Sockel stützen die mittleren und je ein äußeres Segment. Die beiden äußeren Sockel tragen jeweils das äußere Ende der beiden äußeren Segmente.

Die Verbindung zwischen Sitzfläche und Sockeln wird jeweils durch einen im Sockel verankerten Flachstahl stabilisiert und gegen Verschiebung der Sichtflächen gesichert. Durch eine Aussparung auf der Unterseite der Kreisbogensegmente ist diese Verbindung verdeckt.

Die Sockelfundamente sind bereits gemäß vorliegendem Ausführungsplan bauseits hergesellt.

## 07 Fertigung u. Einbau Hockerbänke

### Titel 01 Fertigung und Einbau Bank Größe 1

*Hinweis: Hinweise zur Bemusterung von Materialien u. a.*
Hinweise zur Bemusterung von Materialien und
zur Auschreibung der Oberflächen

Bemusterung von Materialien
Für sämtliche Materialien ist die Eignung für den Verwendungszweck durch technische Merkblätter der Herstellerfirma nachzuweisen.

Der Betonwerkstein ist schnellstmöglich nach Auftragserteilung zu bemustern und erst nach Freigabe durch BL und AG zu fertigen.
Die Musterplatten sind in gesonderten Pos. ausgeschrieben und gelten für die Betonwerksteine beider Bankgrößen.

Die Vorlage von Musterplatten wird nur vergütet, wenn diese für die ausgeschriebenen Bänke extra angefertigt werden und nicht bereits standardmäßig im Herstellerwerk vorrätig sind.
Die Vorlage von vom Hersteller standardmäßig bereitgestellte Musterplatten wird nicht gesondert vergütet.

Ausschreibung der Oberflächen
Über Farbe und Textur der Sichtoberflächen des Kunststeins / Sichtbetons wird Rahmen der Bemusterung entschieden. Demnach sind im vorliegenden LV beide, außer für die Sitzflächen mit Vorderkante, infrage kommenden Sichtoberflächen ausgeschrieben. Die Gesamtzahl der ansonsten gleichen Fertigelemente entspricht der Anzahl der herzustellenden und zu liefernden Elemente.

Die Bänke sollen jedoch eine einheitliche Sichtoberfläche ausweisen, so dass auch nur eine Variante für die Gesamtzahl der Bänke beauftragt wird.
Entsprechend entfällt die nicht gewählte Oberflächenvariante.

Damit hat AN hat kein Anrecht auf die Vergütung beider Varianten.

**01.001 Mustersplatte für Sichtbetonoberfläche Fertigteile, feingestrahlt**
Zur Abstimmung und Festlegung von Farbton und Oberflächenstruktur
Musterplatte für Sichtbetonoberfläche der nachfolgend ausgeschriebenen Betonfertigteile SB 3 herstellen,
Farbton: weiß-grau,
Oberfläche: feingestrahlt,
Maße: LxB mind. 30x30 cm.

In den EP ist eine Änderung der gestrahlten Oberfläche einzukalkulieren.
Menge: 1,000 Stk

**01.002 Musterplatte für Sichtbetonoberfläche Fertigteile, gesäuert**
Zur Abstimmung und Festlegung von Farbton und Oberflächenstruktur
Mustersplatte für Sichtbetonoberfläche (Betonfertigteile) wie vor herstellen,
jedoch
Oberfläche: gesäuert,
Maße: LxB mind. 30x30 cm.

In den EP ist eine Änderung der gesäuerten Oberfläche einzukalkulieren.
Menge: 1,000 Stk

**01.003 Musterplatte für Sichtbetonoberfläche Fertigteile, feingeschliffen**
Zur Abstimmung und Festlegung von Farbton und Oberflächenstruktur
Musterplatte für Sichtbetonoberfläche (Betonfertigteile) wie vor herstellen,
jedoch
Oberfläche: feingeschliffen,
Maße: LxB mind. 30x30 cm.

In den EP ist eine Änderung der geschliffenen Oberfläche einzukalkulieren.
Menge: 1,000 Stk

**01.004 Sitzfläche Bankgröße 1 (klein), Mittelsegment herstellen**
Betontfertigteil Typ A,
Mittelsegment Sitzfläche Bankgröße 1 (klein), Sichtbeton gemäß Detailplan herstellen und liefern:

Form und Maße
- Radius innen / außen 90 / 135 cm
- Tiefe Sitzfläche (Unterseite) 45 cm
- Oberseite leicht geneigt,
 Stärke innen / außen 10 / 10,5 cm
· Bogenlänge innen / außen 80 / 120,4 cm

Profilierung / Fasen Kanten
- Obere Kante Sitzfläche innen abgerundet, r = 10 mm
- Fugenkanten gefast, r =  1 mm
· übrige Kanten gefast, r =  2 mm

Aussparungen für verdeckte Verbindungen
- Unterseite an beiden Enden mit einer dem Radius folgenden Vertiefung, 15 mm, zur Aufnahme der Flachstahlprofile (LxBxT 400x80x10 mm), für verdeckte Verbindungen mit Pfosten

Fugen
- Fugen in Sitzfläche bleiben offen.

Material / Betoneigenschaften
- C 40/50, Sichtbeton
- WZ-Faktor 0,55
- Expositionsklasse XC4, XF3
- SB 3 gemäß DBV-Merkblatt, Sichtflächen CNC-gefräst und außer Sitzfläche gestrahlt,
 Sitzfläche mit Vorderseite feingeschliffen
- Farbton weiß / weiß-grau
- Betonfertigung mit Weißzement, Zuschlagsstoffe / Gesteinskörnung abgestimmt auf Farbton,
- Fasen: s. o.
- Maßgenauigkeit an den Elementseiten +/- 0,5mm.
Menge: 4,000 St

**01.005 Mittelsegment (kl.) wie vor, jedoch Oberfläche gesäuert**
Betontfertigteil Typ A,
Mittelsegment Sitzfläche Bankgröße 1 (klein),
wie vor herstellen und liefern,
jedoch

- Sichtflächen CNC-gefräst und außer Sitzfläche gesäuert,
 Sitzfläche mit Vorderseite wie vor feingeschliffen.
Menge: 2,000 St

**01.006 Sitzfläche Bankgröße 1 (klein), Außensegment li., herstellen**
Betontfertigteil Typ B,
Außensegment links, Sitzfläche Bankgröße 1 (klein), Sichtbeton gemäß Detailplan herstellen und liefern:

Form und Maße
- Radius innen / außen 90 / 135 cm
- Tiefe Sitzfläche (Unterseite) 45 cm
- Oberseite leicht geneigt,
 Stärke innen / außen 10 / 10,5 cm
- Bogenlänge innen / außen 80 / 120,4 cm

Profilierung / Fasen Kanten
- Obere Kante Sitzfläche innen und Stirnseite außen / Sichtseite abgerundet, r = 10 mm
- Fugenkanten gefast, r =  1 mm
- übrige Kanten gefast, r =  2 mm

Aussparungen für verdeckte Verbindungen
- Unterseite am Ende zur Fuge mit dem Radius folgender Vertiefung, 15 mm, zur Aufnahme des Flachstahlprofils (LxBxT 400x80x10 mm), für verdeckte Verbindungen mit Pfosten

Fugen
- Fugen in Sitzfläche bleiben offen.

Material / Betoneigenschaften
- C 40/50, Sichtbeton
- WZ-Faktor 0,55
- Expositionsklasse XC4, XF3
- SB 3 gemäß DBV-Merkblatt, Sichtflächen CNC-gefräst und außer Sitzfläche gestrahlt,
 Sitzfläche mit Vorderseite feingeschliffen
- Farbton weiß / weiß-grau
- Betonfertigung mit Weißzement, Zuschlagsstoffe / Gesteinskörnung abgestimmt auf Farbton,
- Fasen: s. o
- Maßgenauigkeit an den Elementseiten +/- 0,5mm.
Menge: 4,000 St

**01.007 Außensegment (kl.) li. wie vor, jedoch Oberfläche gesäuert**
Betontfertigteil Typ B,
Außensegment links, Sitzfläche Bankgröße 1 (klein),
wie vor herstellen und liefern,
jedoch

- Sichtflächen CNC-gefräst und außer Sitzfläche gesäuert,
 Sitzfläche mit Vorderseite wie vor feingeschliffen.
Menge: 2,000 St

**01.008 Sitzfläche Bankgröße 1 (klein), Außensegment re., herstellen**
Betontfertigteil Typ B*,
Außensegment rechts, Sitzfläche Bankgröße 1 (klein), Sichtbeton gemäß Detailplan herstellen und liefern wie Typ B, jedoch

Ausführung spiegelverkehrt
Menge: 4,000 St

**01.009 Außensegment (kl.) re. wie vor, jedoch Oberfläche gesäuert**
Betontfertigteil Typ B*,
Außensegment rechts, Sitzfläche Bankgröße 1 (klein), wie vor herstellen und liefern,
jedoch

- Sichtflächen CNC-gefräst und außer Sitzfläche gesäuert,
- Sitzfläche mit Vorderseite wie vor feingeschliffen.
Menge: 2,000 St

**01.010 Sockel für Bankgröße 1 (klein) herstellen**
Sockel Größe 1,
für Bankgröße 1 (klein),
Sichtbeton gemäß Detailplan herstellen und liefern:

Form und Maße
- Quaderform
- TxBxH 38 x 15 x 46 cm

Profilierung / Fasen Kanten
- Längskanten = Sichtkanten, r =  2 mm
- Kanten Ober- u. Unterseite gefast, r =  1 mm

Material / Betoneigenschaften
- C 40/50, Sichtbeton
- WZ-Faktor 0,55
- Expositionsklasse XC4, XF3
- SB 3 gemäß DBV-Merkblatt, Sichtflächen CNC-gefräst und gestrahlt,
- Farbton weiß / weiß-grau
- Betonfertigung mit Weißzement, Zuschlagsstoffe / Gesteinskörnung abgestimmt auf Farbton,
- Fasen: s. o.
- Maßgenauigkeit an den Elementseiten +/- 0,5mm.
Menge: 16,000 St

**01.011 Sockel für Bankgröße 1 (klein) wie vor, jedoch Oberfläche gesäuert**
Sockel Größe 1,
für Bankgröße 1 (klein),
wie vor herstellen und liefern,
jedoch

- Sichtflächen CNC-gefräst und außer Sitzfläche gesäuert,
 Sitzfläche mit Vorderseite wie vor feingeschliffen.
Menge: 8,000 St

**01.012 Bank, Größe 1 (klein), einbauen / montieren**
Bank, Größe 1 (klein),
bestehend aus Betonwerksteinelementen der vier Vorpos. wie folgt gemäß beigefügten Ausführungsplänen auf bauseits hergestelltes Betonfundament (C 20/25) lagegenau einbauen und montieren:

Sockel
- Einkleben von je 2 Stk. Edelstahlankern pro Sockel auf der Unterseite,
 DIN 976-1 Edelstahl A2 blank Form A,
 GWDSTG-DIN976-A-A2/70-M12X2500,
 L 2500 mm, beidseitge Einbindetiefe 125 mm;
 Lage s. Ausführungspläne;
- Sockel lotrecht und lagegenau, Ausrichtung gem. Kreisstrahl, auf bauseits hrgestellte Fundamente aus Ortbeton aufsetzen, Gewindestangen in Mörtel auf Epoxydharzbasis befestigen.

Sitzfläche aus 3 Beton-Werksteinelementen in Kreisbogenform
- Sockel auf der Oberseite mit aufliegenden Beton-Werksteinelementen verbinden, dabei
 innen stehende 2 Sockel mittig verbinden mit zu lieferndem Flachstahlprofil, Edelstahl V2A, durch je 2 Stk. verschweißte Gewindestangen wie vor oder zweifacher Verschraubung in gleicher Materialqualität und -stärke,
 Sitzflächenelemente auflegen, Abstand / Fugenbreite nach Plan / Abstimmung vor Fertigung, und mit beiden inneren Sockel über die Flachstahlprofile in profilierter Vertiefung mittels je 2 Stk. Senkschrauben verdeckt verschrauben / vermörteln;
- äußere Seiten der äußeren Sitzflächenelemente mit je 2 Stk. Edelstahlankern, Qualität wie oben, jedoch
 L 80 mm, beiderseitige Einbindetiefe 40 mm,
 mit äußeren Sockeln verbinden.

Montageleistung inkl. Lieferung 2 Stk. Flachstahlprofilen, Gewindestangen, Schrauben, Mörtel und aller sonstigen Kleinteile und Montagematerialien.
Menge: 6,000 St

### Titel 02 Fertigung und Einbau Bank Größe 2

**02.001 Sitzfläche Bankgröße 2 (groß), Mittelsegment herstellen**
Betontfertigteil Typ C,
Mittelsegment Sitzfläche Bankgröße 2 (groß), Sichtbeton gemäß Detailplan herstellen und liefern:

Form und Maße
- Radius innen / außen 187,5 / 233 cm
- Tiefe Sitzfläche (Unterseite) 45,5 cm
- Oberseite leicht geneigt,
 Stärke innen / außen 12 / 12,5 cm
- Bogenlänge innen / außen 117 / 145,6 cm

Profilierung / Fasen Kanten
- Obere Kante Sitzfläche innen abgerundet, r = 10 mm
- Fugenkanten gefast, r =  1 mm
· übrige Kanten gefast, r =  2 mm

Aussparungen für verdeckte Verbindungen
- Unterseite an beiden Enden mit einer dem Radius folgenden Vertiefung, 15 mm, zur Aufnahme der Flachstahlprofile (LxBxT 400x80x10 mm), für verdeckte Verbindungen mit Pfosten

Fugen
- Fugen in Sitzfläche bleiben offen.

Material / Betoneigenschaften / Oberflächen
wie Betontfertigteil Typ A, Mittelsegment Sitzfläche Bankgröße 1 (klein).
Menge: 6,000 St

**02.002 Mittelsegment (gr.) wie vor, jedoch Oberfläche gesäuert**
Betontfertigteil Typ C,
Mittelsegment Sitzfläche Bankgröße 2 (groß),
wie vor herstellen und liefern,
jedoch

- Sichtflächen CNC-gefräst und außer Sitzfläche gesäuert,
 Sitzfläche mit Vorderseite wie vor feingeschliffen.
Menge: 3,000 St

**02.003 Sitzfläche Bankgröße 2 (groß), Außensegment li., herstellen**
Betontfertigteil Typ D,
Außensegment links, Sitzfläche Bankgröße 2 (groß), Sichtbeton gemäß Detailplan herstellen und liefern:

Form und Maße
- Radius innen / außen 187,5 / 233 cm
- Tiefe Sitzfläche (Unterseite) 45,5 cm
- Oberseite leicht geneigt,
 Stärke innen / außen 12 / 12,5 cm
- Bogenlänge innen / außen 117 / 145,6 cm

Profilierung / Fasen Kanten
- Obere Kante Sitzfläche innen und Stirnseite außen / Sichtseite abgerundet, r = 10 mm
- Fugenkanten gefast, r =  1 mm
- übrige Kanten gefast, r =  2 mm

Aussparungen für verdeckte Verbindungen
- Unterseite am Ende zur Fuge mit dem Radius folgender Vertiefung, 15 mm, zur Aufnahme des Flachstahlprofils (LxBxT 400x80x10 mm), für verdeckte Verbindungen mit Pfosten

Fugen
- Fugen in Sitzfläche bleiben offen, Breite 5 mm

Material / Betoneigenschaften / Oberflächen
wie Betontfertigteil Typ B, Außensegment links, Sitzfläche Bankgröße 1 (klein).
Menge: 2,000 St

**02.004 Außensegment (gr.) li. wie vor, jedoch Oberfläche gesäuert**
Betontfertigteil Typ D,
Außensegment links, Sitzfläche Bankgröße 2 (groß),
wie vor herstellen und liefern,
jedoch

- Sichtflächen CNC-gefräst und außer Sitzfläche gesäuert,
 Sitzfläche mit Vorderseite wie vor feingeschliffen.
Menge: 1,000 St

**02.005 Sitzfläche Bankgröße 2 (groß), Außensegment re., herstellen**
Betontfertigteil Typ D*,
Außensegment rechts, Sitzfläche Bankgröße 2 (groß), Sichtbeton gemäß Detailplan herstellen und liefern wie Vorpos., jedoch

Ausführung spiegelverkehrt
Menge: 2,000 St

**02.006 Außensegment (gr.) re. wie vor, jedoch Oberfläche gesäuert**
Betontfertigteil Typ D*,
Außensegment rechts, Sitzfläche Bankgröße 2 (groß), wie vor herstellen und liefern,
jedoch

- Sichtflächen CNC-gefräst und außer Sitzfläche gesäuert,
- Sitzfläche mit Vorderseite wie vor feingeschliffen.
Menge: 1,000 St

**02.007 Sockel für Bankgröße 2 (groß) herstellen**
Sockel Größe 2,
für Bankgröße 2 (groß),
Sichtbeton gemäß Detailplan herstellen und liefern:

Form und Maße
- Quaderform
- TxBxH 38,5 x 18 x 45 cm

Profilierung / Fasen Kanten
- Längskanten = Sichtkanten, r =  2 mm
- Kanten Ober- u. Unterseite gefast, r =  1 mm

Material / Betoneigenschaften / Oberflächen
- wie Sockel Größe 1
Menge: 12,000 St

**02.008 Sockel für Bankgröße 2 (groß) wie vor, jedoch Oberfläche gesäuert**
Sockel Größe 2,
für Bankgröße 2 (groß),
wie vor herstellen und liefern,
jedoch

- Sichtflächen CNC-gefräst und außer Sitzfläche gesäuert,
 Sitzfläche mit Vorderseite wie vor feingeschliffen.
Menge: 6,000 St

**02.009 Bank Größe 2 (groß), einbauen / montieren**
Bank, Größe 2 (groß),
bestehend aus Betonwerksteinelementen der vier Vorpos. wie folgt gemäß beigefügten Ausführungsplänen auf bauseits hergestelltes Betonfundament (C 20/25) lagegenau einbauen und montieren:

Sockel
- Einkleben von je 2 Stk. Edelstahlankern pro Sockel auf der Unterseite,
 DIN 976-1 Edelstahl A2 blank Form A,
 GWDSTG-DIN976-A-A2/70-M12X2500,
 L 2500 mm, beidseitge Einbindetiefe 125 mm;
 Lage s. Ausführungspläne;
- Sockel lotrecht und lagegenau, Ausrichtung gem. Kreisstrahl, auf bauseits hrgestellte Fundamente aus Ortbeton aufsetzen, Gewindestangen in Mörtel auf Epoxydharzbasis befestigen.

Sitzfläche aus 5 Beton-Werksteinelementen in Kreisbogenform
- Sockel auf der Oberseite mit aufliegenden Beton-Werksteinelementen verbinden, dabei
 innen stehende 4 Sockel mittig verbinden mit zu lieferndem Flachstahlprofil, Edelstahl V2A, durch je 2 Stk. verschweißte Gewindestangen wie vor oder zweifacher Verschraubung in gleicher Materialqualität und -stärke,
 Sitzflächenelemente auflegen, Abstand / Fugenbreite 5 mm, und mit beiden inneren Sockel über die Flachstahlprofile in profilierter Vertiefung mittels je 2 Stk. Senkschrauben verdeckt verschrauben / vermörteln;
- äußere Seiten der äußeren beiden Sitzflächenelemente mit je 2 Stk. Edelstahlankern, Qualität wie oben, jedoch
 L 80 mm, beiderseitigeEinbindetiefe 40 mm,
 mit äußeren Sockeln verbinden.

Montageleistung inkl. Lieferung 4 Stk. Flachstahlprofilen, Gewindestangen, Schrauben, Mörtel und aller sonstigen Kleinteile und Montagematerialien.
Menge: 3,000 St

### Titel 03 Sonstiges, Leistungen zum Nachweis

*Hinweis: Stundenlohnarbeiten auf Anweisung des AG*
Für die Bereitstellung von Arbeitskräften und -geräten sowie für Arbeiten auf ausdrückliche Anweisung der BL werden vom AN die folgenden Stundensätze angeboten:

- alle Preise für Stundenlohnarbeiten incl. aller Aufwendungen wie Lohn- und Gehaltskosten, Lohn- und Gehaltsnebenkosten, Zuschläge, lohngebundene und lohnabhängige Kosten, sonstige Sozialkosten, Gemeinkosten, Wagnis und Gewinn;
- alle Preise für Geräteeinsatz incl. Bedienungspersonal einschl. Nebenkosten wie vor und Betriebskosten;
- Abrechnung zum Nachweis (Stundenzettel).

**03.001 Stundenlohnarbeiten, Meister / Vorarbeiter**
MeisterIn, VorarbeiterIn, AnlageleiterIn
Maurer / Betonfacharbeiter / Steinmetz / Steinrestaurator o. ä.
Menge: 2,000 h

**03.002 Stundenlohnarbeiten, Geselle**
wie vor, jedoch Geselle / Gesellin
Menge: 2,000 h

**03.003 Stundenlohnarbeiten, Helfer**
wie vor, jedoch Bauhelfer / BauhelferIn
Menge: 2,000 h
